# CB-TB / Termostato blanco BAS, referencia 7653 de Fermax - de Fermax

- Propiedad del archivo: CONSTRUNARIO
- Formato: FIEBDC-3/2012
- Programa: Construnario Versión 3.51
- Fecha de los precios: 08/01/2024
- Divisa: EUR

**FMX07653** u CB-TB / Termostato blanco BAS, referencia 7653 de Fermax - de Fermax
Precio: 55.00
Teclados especí?cos para el control zoni?cado de clima con pulsadores capacitivos. Versiones T, TL, TRMD y TLV: • El termostato versión T no dispone de pulsador alguno y sólo puede ser gestionado de forma externa, desde pantalla o monitor domótico. • Las versiones TL y TRMD disponen de pulsadores no con?gurables para el control de clima: TL: on/off, frío, calor, subir temperatura consigna, bajar temperatura consigna. TRMD: on/off, frío, calor, +velocidad, -velocidad, subir temperatura consigna, bajar temperatura consigna y menú. • La versión TLV dispone de pulsadores con?gurables por programación para un control personalizado de elementos de la estancia. Código EAN: 8424299076539
