# Contacto 2 CN negro, referencia 7776 de Fermax - de Fermax

- Propiedad del archivo: CONSTRUNARIO
- Formato: FIEBDC-3/2012
- Programa: Construnario Versión 3.51
- Fecha de los precios: 08/01/2024
- Divisa: EUR

**FMX07776** u Contacto 2 CN negro, referencia 7776 de Fermax - de Fermax
Precio: 13.00
EAN: 8424299077765 Código EAN: 8424299077765
