# Activador timbre/luces 4+N/MDS, referencia 8053 de Fermax - de Fermax

- Propiedad del archivo: CONSTRUNARIO
- Formato: FIEBDC-3/2012
- Programa: Construnario Versión 3.51
- Fecha de los precios: 08/01/2024
- Divisa: EUR

**FMX08053** u Activador timbre/luces 4+N/MDS, referencia 8053 de Fermax - de Fermax
Precio: 57.00
Para instalaciones que precisen de indicaciones de gran potencia cuando se recibe una llamada. Este equipo puede activar un timbre, una sirena o una bombilla cuando se presiona el pulsador de la llamada de la placa de calle. De reducido tamaño permiten su instalación en registros eléctricos. Se pueden empotrar en cajas estándar de 10x10 cm. Disponen de tiras adhesivas para su fijación, o bien, se pueden atornillar directamente a la pared. Sistema Convencional: emplea hilos comunes a toda la instalación más 1 hilo de llamada (o retorno de llamada) por vivienda. Recomendado en edificios de tamaño pequeño/medio (hasta 50 vecinos aprox.), con varios accesos y central de conserjería. Para urbanizaciones con entrada general y bloques interiores. Cableado: - Portero: 4 hilos comunes + N (1 hilo de llamada por vivienda). - Videoportero: 7 hilos comunes + 1 coaxial de video+ N (1 hilo de llamada por vivienda). Máxima distancia en la instalación en función de la sección del cable empleado (consultar manuales técnicos) ESPECIFICACIONES TÉCNICAS Alimentación: 110Vac - 240 Vac. Consumo Máx: 2A Fusible: 2A, 220Vac Dimensiones: 62x70x20 mm ( (alto-ancho-profundo). Alimentación del sistema: - Audio: 12 Vac - Video: 18 Vdc Código EAN: 8424299080536
