# Teléfono modelo Citymax Palace BUS3, referencia 8084 de Fermax - de Fermax

- Propiedad del archivo: CONSTRUNARIO
- Formato: FIEBDC-3/2012
- Programa: Construnario Versión 3.51
- Fecha de los precios: 08/01/2024
- Divisa: EUR

**FMX08084** u Teléfono modelo Citymax Palace BUS3, referencia 8084 de Fermax - de Fermax
Precio: 118.00
Los teléfonos Citymax PALACE simplificados, permiten además de las funciones estándares de portero electrónico, la comunicación interna (todos con todos) dentro de la misma oficina, empresa o vivienda, entre 12 puntos o extensiones. La llamada de placa de calle y la interna son distintas para distinguir su procedencia. Los terminales disponen de 6 botones bajo del brazo del teléfono y uno adicional en su base para realizar la llamada a cada extensión. Los teléfonos son de formato extraplano están fabricados en plástico ABS de alto impacto con un acabado tipo pulido espejo para una fácil limpieza. El diseño industrial aplicado y los componentes de la más alta calidad han conformado un teléfono robusto y fiable que agradará por igual al profesional y al usuario. De instalación mural y fácil fijación. Según su aspecto (número de botones que incorpora), los teléfonos Citymax en este modelo BUS3 simplificado pueden ser: • Basic: - Pulsador abrepuertas • Extra: - Pulsador abrepuertas - 2 Pulsadores para funciones adicionales Existen 2 módelos de teléfono BUS3: -Teléfono Palace Basic BUS3 (REF 8084) -Teléfono Palace Extra BUS3 (REF 8086) ESPECIFICACIONES TÉCNICAS La instalación dentro de la vivienda (portero + comunicación interna), se reduce únicamente a un BUS de 3 hilos. Para instalaciones con comunicación interior se utilizarán los teléfonos Ref. 8084 y 8086 con el cambiador Ref. 88039. Para instalaciones con comunicación interior y comunicación exterior (con placa de calle sistema convencional), se utilizarán Ref. 8084 y 8086 con el cambiador Ref. 9017. Código EAN: 8424299080840
