# Complemento angular para placa modelo City, referencia 8378 de Fermax. Serie 1, simple - de Fermax

- Propiedad del archivo: CONSTRUNARIO
- Formato: FIEBDC-3/2012
- Programa: Construnario Versión 3.51
- Fecha de los precios: 08/01/2024
- Divisa: EUR

**FMX08378** u Complemento angular para placa modelo City, referencia 8378 de Fermax. Serie 1, simple - de Fermax
Precio: 124.00
Necesario cuando la placa debe instalarse en un punto de difícil accesibilidad, por ejemplo, detrás de una verja. También es útil para poder enfocar mejor la cámara, en lugares en los que la placa está instalada de forma que la persona que ha llamado queda fuera del campo de visión de la misma. Están fabricadas en aluminio anodizado de 2mm de espesor. Como es posible combinar dos o más placas, siempre que sean de la misma serie, existen 9 series de complementos angulares para placas simples, dobles o triples, seleccionar el complemento angular de la serie necesario, según el caso. Versiones de Complemento Angular para 1, 2 ó 3 placas: - SIMPLE: 1 Placa. - DOBLE: 2 Placas. - TRIPLE: 3 Placas. Sirve para las SERIES: S1 –SIMPLE Medidas: 135x130 mm (ancho-alto). Peso: 0,300 kg Medidas del producto embalado: 13x13,3x11 cm EAN 13: 8424299083780 Código EAN: 8424299083780
