# Complemento angular para placa modelo City, referencia 8395 de Fermax. Doble. Serie 7 - de Fermax

- Propiedad del archivo: CONSTRUNARIO
- Formato: FIEBDC-3/2012
- Programa: Construnario Versión 3.51
- Fecha de los precios: 08/01/2024
- Divisa: EUR

**FMX08395** u Complemento angular para placa modelo City, referencia 8395 de Fermax. Doble. Serie 7 - de Fermax
Precio: 267.00
Necesario cuando la placa debe instalarse en un punto de difícil accesibilidad, por ejemplo, detrás de una verja. También es útil para poder enfocar mejor la cámara, en lugares en los que la placa está instalada de forma que la persona que ha llamado queda fuera del campo de visión de la misma. Están fabricadas en aluminio anodizado de 2mm de espesor. Como es posible combinar dos o más placas, siempre que sean de la misma serie, existen 9 series de complementos angulares para placas simples, dobles o triples, seleccionar el complemento angular de la serie necesario, según el caso. Versiones de Complemento Angular para 1, 2 ó 3 placas: - SIMPLE: 1 Placa. - DOBLE: 2 Placas. - TRIPLE: 3 Placas. Necesario cuando la placa debe instalarse en un punto de difícil accesibilidad y que dificulta la comunicación/visión óptima, por ejemplo, detrás de una verja. Se debe seleccionar el complemento angular correspondiente a la serie de la placa/s instalada/s. Modelos (disponibles según tipo de placa): simple (para 1 placa); doble (para 2 placas); triple (para 3 placas). ESPECIFICACIONES TÉCNICAS Sirve para las SERIES: S7-DOBLE Medidas: 285x345 mm (ancho-alto). Código EAN: 8424299083957
