# Visera para placa modelo City, referencia 8412 de Fermax. Serie 5, doble - de Fermax

- Propiedad del archivo: CONSTRUNARIO
- Formato: FIEBDC-3/2012
- Programa: Construnario Versión 3.51
- Fecha de los precios: 08/01/2024
- Divisa: EUR

**FMX08412** u Visera para placa modelo City, referencia 8412 de Fermax. Serie 5, doble - de Fermax
Precio: 67.00
De gran utilidad para proteger la placa exterior, cuando por su ubicación puede ser afectada por agentes externos como lluvia, nieve, etc. Es aconsejable sellar la visera a la pared con silicona por la parte superior y laterales como protección adicional. Sólo para cajas de empotrar. Como es posible combinar dos o más placas, siempre que sean de la misma serie, existen 9 series de viseras para placas simples, dobles o triples, seleccionar la visera de la serie necesaria, según el caso. Recuerde que para acoplar las placas perfectamente se debe utilizar un juego de separadores cada dos placas que se instalan entre sus cajas de empotrar. Versiones de Viseras para 1, 2 o 3 placas: - SIMPLE: 1 Placa. - DOBLE: 2 Placas. - TRIPLE: 3 Placas. S5 -DOBLE Medidas: 265x250 mm (ancho-alto). Peso: 0,250 kg Medidas del producto embalado: 6x26,5x25 cm EAN 13: 8424299084121 Código EAN: 8424299084121
