# Placa modelo CityLine Classic, referencia 8661 de Fermax. Serie 6 AP 208 - de Fermax

- Propiedad del archivo: CONSTRUNARIO
- Formato: FIEBDC-3/2012
- Programa: Construnario Versión 3.51
- Fecha de los precios: 08/01/2024
- Divisa: EUR

**FMX08661** u Placa modelo CityLine Classic, referencia 8661 de Fermax. Serie 6 AP 208 - de Fermax
Precio: 354.00
Instaladas en los accesos al edificio, permiten la comunicación con las viviendas, la apertura de la puerta, llamada a conserje, etc.. CityLine Classic es la línea de placas de calle de "perfil continuo" para edificios. Las PLACAS están fabricadas en aluminio anodizado, de gran resistencia a la intemperie y a cambios climáticos. Destaca el diseño de la placa por su perfil curvo-convexo.Una junta de estanqueidad de caucho celular que se incluye, asegura un perfecto acople de la placa a la pared, para evitar filtraciones de agua. Es posible combinar dos o más placas, siempre que sean de la misma serie. Para acoplarlas perfectamente se debe utilizar un juego de separadores cada dos placas que se instalan entre sus cajas de empotrar. Color aluminio. Pulsadores de Llamada: metálicos y de forma redondeada en línea con el perfil curvo de la placa. La pulsación del botón de llamada es confirmada mediante un testigo acústico que emite el amplificador. Dotados de contactos especiales con baño de plata que les proporcionan mayor durabilidad. Los pulsadores incluyen un tarjetero para alojar una etiqueta con el nombre del propietario de la vivienda y el número de puerta. Al pulsar la tecla de iluminación situada en el frontal del amplificador, una suave luz permite visualizar los tarjeteros, aún en la más completa oscuridad. Sistema Convencional: emplea hilos comunes a toda la instalación más 1 hilo de llamada (o retorno de llamada) por vivienda. Recomendado en edificios de tamaño pequeño/medio (hasta 50 vecinos aprox.), con varios accesos y central de conserjería. Para urbanizaciones con entrada general y bloques interiores. Cableado: - Portero: 4 hilos comunes + N (1 hilo de llamada por vivienda). - Videoportero: 7 hilos comunes + 1 coaxial de video+ N (1 hilo de llamada por vivienda). Máxima distancia en la instalación en función de la sección del cable empleado (consultar manuales técnicos) ESPECIFICACIONES TÉCNICAS Placa de la Serie 6. - Medidas placa: 130x294 mm (ancho-alto). - Medidas caja empotrar: 115x280x45 mm (ancho-alto-profundo). -Medidas caja superficie: 130x294x33 mm (ancho-alto-profundo). Alimentación del sistema: - Audio: 12 Vac - Video: 18 Vdc Consumo: - reposo: 100 mA - audio activo: 200 mA - Iluminación por lámpara: 70 mA IPK-437 Potencia audio sentido vivienda-calle: 1W Potencia audio sentido calle-vivienda: 0,15W Volumen regulable en ambos sentidos Temperatura funcionamiento: -10 a 60 ºC Código EAN: 8424299086613
