# Cambiador automático P.E., referencia 8811 de Fermax - de Fermax

- Propiedad del archivo: CONSTRUNARIO
- Formato: FIEBDC-3/2012
- Programa: Construnario Versión 3.51
- Fecha de los precios: 08/01/2024
- Divisa: EUR

**FMX08811** u Cambiador automático P.E., referencia 8811 de Fermax - de Fermax
Precio: 195.00
Los cambiadores son necesarios en instalaciones con más de un acceso. Su función es la de conectar el teléfono o monitor de la vivienda con la placa desde donde se está realizando la llamada. Máximo 7 accesos.Se requiere 1 cambiador por cada acceso de portero/videoportero. Sólo en caso de 2 accesos se necesita 1 cambiador. Existen dos modelos que dependen del tipo de acceso adicional: de portero o de videoportero. Formato carril DIN-10 para facilitar su instalación en el interior de una caja de equipos eléctricos, o bien, se pueden atornillar directamente sobre la pared. Sistema Convencional: emplea hilos comunes a toda la instalación más 1 hilo de llamada (o retorno de llamada) por vivienda. Recomendado en edificios de tamaño pequeño/medio (hasta 50 vecinos aprox.), con varios accesos y central de conserjería. Para urbanizaciones con entrada general y bloques interiores. Cableado: - Portero: 4 hilos comunes + N (1 hilo de llamada por vivienda). - Videoportero: 7 hilos comunes + 1 coaxial de vídeo+ N (1 hilo de llamada por vivienda). Máxima distancia en la instalación en función de la sección del cable empleado (consultar manuales técnicos) ESPECIFICACIONES TÉCNICAS Alimentación: 12 Vdc. Consumo: 150 mA Temporización: 90 segundos aprox. Dimensiones DIN 10: 175x 90 x60 mm Alimentación del sistema: - Audio: 12 Vac - Video: 18 Vdc Código EAN: 8424299088112
