# Juego de separadores cajas empotrar City, referencia 8829 de Fermax - de Fermax

- Propiedad del archivo: CONSTRUNARIO
- Formato: FIEBDC-3/2012
- Programa: Construnario Versión 3.51
- Fecha de los precios: 08/01/2024
- Divisa: EUR

**FMX08829** u Juego de separadores cajas empotrar City, referencia 8829 de Fermax - de Fermax
Precio: 3.00
Peso: 0,050772 kg Medidas del producto embalado: 1x7x6 cm EAN 13: 8424299088297 Código EAN: 8424299088297
