# Caja de empotrar para placa modelo Cityline, referencia 8852 de Fermax. Serie 2 - de Fermax

- Propiedad del archivo: CONSTRUNARIO
- Formato: FIEBDC-3/2012
- Programa: Construnario Versión 3.51
- Fecha de los precios: 08/01/2024
- Divisa: EUR

**FMX08852** u Caja de empotrar para placa modelo Cityline, referencia 8852 de Fermax. Serie 2 - de Fermax
Precio: 25.00
Para realizar la instalación de una placa es necesario colocar una caja en la pared o muro donde posteriormente fijaremos la placa. Las cajas de empotrar están fabricadas en aluminio y zamak. Disponen de unas bisagras abatibles en cualquier sentido, que permiten sujetar la placa mientras se realiza el cableado. Tienen unas marcas circulares hendidas en el fondo de la caja, que se agujerean con un ligero golpe o presión, permitiendo así el paso de los cables. En el caso que se combinen varias placas, siempre de la misma serie, es necesario la utilización de un juego de separadores para un perfecto acoplamiento. Se requiere un juego por cada placa adicional que se instala entre las cajas de empotrar. Disponibles en todas las series. Seleccionar la caja de la serie necesaria, según el caso. SERIE 2 Medidas: 115x138x 45 mm (horizontal-vertical-profundidad). Peso: 0,250 kg Medidas del producto embalado: 4,5x14x11,5 cm EAN 13: 8424299088525 Código EAN: 8424299088525
