# Marco embellecedor modular para placa modelo City, referencia 9195 de Fermax. Serie 5 - de Fermax

- Propiedad del archivo: CONSTRUNARIO
- Formato: FIEBDC-3/2012
- Programa: Construnario Versión 3.51
- Fecha de los precios: 08/01/2024
- Divisa: EUR

**FMX09195** u Marco embellecedor modular para placa modelo City, referencia 9195 de Fermax. Serie 5 - de Fermax
Precio: 87.00
Los marcos embellecedores le permiten sustituir antiguas placas de portero y videoportero por los nuevos modelos de la serie CITY, cubriendo el hueco e integrándose perfectamente con el acabado de las nuevas placas. Existe el Kit de ampliación para marcos dobles y triples, que consta de los perfiles necesarios para convertir el marco simple, en doble o triple, según se requiera, asi como las bases y tornillos de fijación necesarios. Nueva placa CityLine. Cityline es la línea de placas de calle de "perfíl contínuo" para edificios. Este nuevo modelo de placa es más robusto, más lujoso y de mayor calidad estética y funcional. El nuevo diseño integra, en su versión de videoportero, las funciones de audio y video en un mismo módulo. Se caracteriza por su perfil curvo-convexo manteniendo las mismas características de su predecesora. Existe una compatibilidad total entre ambos modelos, asegurando su sustitución y reposición inmediatas. Están fabricadas en aluminio anodizado, de gran resistencia a la intemperie y a cambios climáticos. Incorpora nuevos materiales como el zamak cromado en testas y pulsadores Las placas Cityline no incluyen la caja de empotrar o superficie. Ésta debe solicitarse aparte. Es posible combinar dos o más placas, siempre que sean de la misma serie. Para acoplarlas perfectamente se debe utilizar un juego de separadores cada dos placas que se instalan entre sus cajas de empotrar. Color aluminio. Color aluminio. Medidas: 211(H)x329(V)mm. Peso: 0,4882 kg Medidas del producto embalado: 32,5x5,5x4,5 cm EAN 13: 8424299091952 Código EAN: 8424299091952
