# Kit marco modular doble placa, referencia 9200 de Fermax - de Fermax

- Propiedad del archivo: CONSTRUNARIO
- Formato: FIEBDC-3/2012
- Programa: Construnario Versión 3.51
- Fecha de los precios: 08/01/2024
- Divisa: EUR

**FMX09200** u Kit marco modular doble placa, referencia 9200 de Fermax - de Fermax
Precio: 47.00
Peso: 0,347 kg Medidas del producto embalado: 42x5,5x4,5 cm. Kit marco modular doble placa Código EAN: 8424299092003
