# Kit marco modular triple placa, referencia 9201 de Fermax - de Fermax

- Propiedad del archivo: CONSTRUNARIO
- Formato: FIEBDC-3/2012
- Programa: Construnario Versión 3.51
- Fecha de los precios: 08/01/2024
- Divisa: EUR

**FMX09201** u Kit marco modular triple placa, referencia 9201 de Fermax - de Fermax
Precio: 57.00
Kit marco modular triple placa Peso: 0,5024 kg Medidas del producto embalado: 51,5x5,5x4,5 cm Código EAN: 8424299092010
