# Monitor modelo Veo, referencia 9401 VDS Color 4,3" - de Fermax

- Propiedad del archivo: CONSTRUNARIO
- Formato: FIEBDC-3/2012
- Programa: Construnario Versión 3.51
- Fecha de los precios: 08/01/2024
- Divisa: EUR

**FMX09401** u Monitor modelo Veo, referencia 9401 VDS Color 4,3" - de Fermax
Precio: 215.00
Monitor de videoportero a COLOR. Pantalla TFT 4,3". Instalado en las viviendas, permite la comunicación con la placa de calle, la apertura de la puerta, y ver a la visita a través de la pantalla que incorpora. El monitor VEO se vuelve más sencillo y funcional. Una síntesis que lleva al diseño y las prestaciones a sus expresiones más esenciales, en un monitor especialmente concebido para aquellos usuarios que deciden dar el salto a la imagen. Un nuevo miembro en el hogar para los que buscan el confort y la naturalidad a la hora de comunicarse. El monitor VEO está diseñado en plástico ABS de alta resistencia. Su acabado texturizado facilita su limpieza y la protección ultravioleta le confiere mayor resistencia a la luz. Incorpora una Pantalla TFT de 4,3". Su particular brazo incluye un imán para asegurar el colgado correcto del teléfono. Su diseño equilibrado de líneas puras, diferenciador, moderno y minimalista se integra en el ambiente de cualquier diseño actual de interiores. Sistema VDS: Sistema de portero y videoportero de instalación simplificada, que no emplea hilos de llamada por vivienda. La llamada se efectúa mediante la transmisión de un código de llamada digital generado por el amplificador VDS. - En obra nueva, la instalación puede realizarse con el siguiente tipo de cableado: UTP CAT5 / 5 Hilos / 3 hilos + Coaxial (video). Permite gestionar edificios de hasta 199 viviendas, 2 accesos de entrada y central de conserjería. Distancia máxima desde primer acceso a última vivienda: 200 m. - En reposición, se puede realizar el cambio de portero analógico a videoportero aprovechando el cableado existente. La capacidad y distancia del sistema dependerá del cableado de la instalación. El amplificador VDS incluye de serie sintetizador de voz. Al accionarse el abrepuertas se emite un mensaje: "puerta abierta, cierre después de entrar". Los terminales de vivienda requieren de una sencilla programación que se realiza desde la placa de calle. Mediante esta programación se asigna a cada terminal (teléfono o monitor) un código de llamada. La comunicación es privada. Cableado Audio: bus de 3 hilos. Video: UTP CAT5 / 5 Hilos / 3 hilos + Coaxial (video). Distancia máxima desde primer acceso a última vivienda: 200 m. ESPECIFICACIONES TÉCNICAS Prolongador de llamada o Activador de luces y timbres: Para conexión directa del prolongador de llamada o el Activador de luces y timbres en las bornas correspondientes. Pantalla TFT 4,3". Resolución:480 (H) x 272 (V) líneas. Instalación de SUPERFICIE (Instalado sobre la pared, su perfil extraplano sobresale solo 23 mm de la pared, 44 con brazo). Dimensiones monitor: 200 x 200 x 44 (alto-ancho-profundo). Alimentación del sistema: 18 Vdc Botón de abrepuertas y llamada a conserje. Botón de autoencendido para activación de cámara principal y secundaria (secuencialmente) Regulación de volumen de llamada Regulación de color, brillo y contraste. Timbre de puerta: para conexión directa del pulsador de llamada de la vivienda al monitor/teléfono. Melodías de llamada seleccionables. Comunicación privada. Secreto de conversación. Consumo (±5%): - en reposo: 12 mA. - con audio + video: 300 mA - llamada: 400mA Código EAN: 8424299094014
