# Conector para monitor modelo Veo VDS, referencia 9402 de Fermx - de Fermax

- Propiedad del archivo: CONSTRUNARIO
- Formato: FIEBDC-3/2012
- Programa: Construnario Versión 3.51
- Fecha de los precios: 08/01/2024
- Divisa: EUR

**FMX09402** u Conector para monitor modelo Veo VDS, referencia 9402 de Fermx - de Fermax
Precio: 19.00
Conector para monitor modelo Veo VDS, referencia 9402 de Fermx Tecnología: VDS Peso: 0,174 kg Medidas del producto embalado: 13x1,5x19,8 cm Conector de instalación. Para monitores VEO. Para Sistema VDS. Se requiere uno por monitor. Código EAN: 8424299094021
