# Soporte sobremesa para monitor modelo Veo, referencia 9410 de Fermax - de Fermax

- Propiedad del archivo: CONSTRUNARIO
- Formato: FIEBDC-3/2012
- Programa: Construnario Versión 3.51
- Fecha de los precios: 08/01/2024
- Divisa: EUR

**FMX09410** u Soporte sobremesa para monitor modelo Veo, referencia 9410 de Fermax - de Fermax
Precio: 164.00
Para Monitores VEO Soporte de acero inoxidable que incluye una protección en la superficie de asiento mediante cuatro pies autoadhesivos, que evitan el deslizamiento y absorben pequeñas irregularidades de la superficie. Disponible con los accesorios de montaje. Pasos de instalación y montaje: - Montar el soporte de pared del monitor sobre el soporte de sobremesa y fijarlo con los tornillos suministrados. - Conectar las regletas y el cable de acuerdo al código de colores de la Roseta o Caja de conexiones de la pared y la instalación. Después montar el monitor colocándolo en su soporte. - Situar la Abrazadera adhesiva para guiado del cable. ESPECIFICACIONES TÉCNICAS Material incluido: • Soporte de acero inoxidable. • Cuatro tornillos de M3 x 5. • Cordón telefónico 8 vías 2 metros blanco. • Roseta Superficie Frontal blanca o Caja de conexiones (8 bornas). • Tornillos y tacos para montaje de roseta o caja de conexiones. • Abrazadera adhesiva para guiado del cable. • Instrucciones de montaje. Medidas del producto embalado: 10x22,5x14,3 cm EAN 13: 8424299094106 Código EAN: 8424299094106
