# Conector para monitor modelo Veo/Veo-XS DUOX, referencia 9447 de Fermax - de Fermax

- Propiedad del archivo: CONSTRUNARIO
- Formato: FIEBDC-3/2012
- Programa: Construnario Versión 3.51
- Fecha de los precios: 08/01/2024
- Divisa: EUR

**FMX09447** u Conector para monitor modelo Veo/Veo-XS DUOX, referencia 9447 de Fermax - de Fermax
Precio: 13.00
Para montaje del monitor sobre la superficie de la pared. Medidas del producto: 14,7 x 10 x 1,35 cm ESPECIFICACIONES TÉCNICAS Peso: 0,0829 kg Medidas del producto embalado: 15,5x11x1,6 cm Código EAN: 8424299094472
