# Monitor modelo Veo-XS WIFI 4,3 duox, referencia 9449 de Fermax - de Fermax

- Propiedad del archivo: CONSTRUNARIO
- Formato: FIEBDC-3/2012
- Programa: Construnario Versión 3.51
- Fecha de los precios: 08/01/2024
- Divisa: EUR

**FMX09449** u Monitor modelo Veo-XS WIFI 4,3 duox, referencia 9449 de Fermax - de Fermax
Precio: 280.00
VEO-XS WIFI está equipado con conexión Wi-Fi que permite el desvío de llamadas a dispositivos móviles. Gracias a la aplicación BLUE de Fermax, disponible de forma gratuita en Play Store y App Store, las funciones del videoportero se pueden gestionar directamente desde un móvil o tablet, para conectarte a tu hogar, estés donde estés. El monitor VEO-XS WIFI DUOX manos libres se caracteriza por su reducido tamaño y espesor, extra-plano. Gracias a su menú OSD y a la disposición de los pulsadores, su interacción con el usuario resulta sencilla e intuitiva. Fabricado en plástico ABS de alto impacto. Acabado texturizado para facilitar la limpieza y protección ultravioleta para que sea más resistente a la luz solar. Incluye una pantalla panorámica a color de 4,3” (16:9). Su diseño balanceado de líneas puras es distintivo, moderno y minimalista. ESPECIFICACIONES TÉCNICAS CARACTERÍSTICAS GENERALES - Tecnología: DUOX (full digital 2 hilos no polarizados) - Sistema Audio/Video: Audio/Video Color - Montaje: En superficie (solicitar aparte conector ref. 9447) - Comunicación manos libres: Sí - Comunicación opcional Pulsar-para-hablar (Press-to-talk): Sí - Versión con bucle inductivo: Sí (monitor ref. 9459) - Dimensiones de la pantalla: 4,3” (Panorámica 16:9) - Resolución de la pantalla (H x V): 480 x 272 - Color del producto: Blanco mate - Pulsadores totales: 5 - Tipo de pulsadores: Mecánicos (silicona) - Número de leds para señalizaciones luminosas: 4 (rojo, azul, verde con varios estados y blanco para Wifi PROGRAMACIÓN DE LA DIRECCIÓN DEL TERMINAL - Desde el terminal: Desde menú OSD - Desde la placa o conserjería: Sí - Desde la placa mediante el timbre de puerta (sin entrar en la vivienda): Sí FUNCIONES - Captura automática de fotos (PHOTOCALLER): Sí (1 foto/llamada, hasta 150 fotos, 320 x 240 pixels). Esta función puede ser habilitada por el usuario. Deshabilitada por defecto - Llamada a central de conserjería: Sí (desde pulsador de apertura de puerta) - Autoencendido: Sí (hasta 3 placas/cámaras) - Menú OSD en pantalla: Sí - Pulsador para función adicional F1: Sí (envío de negativo y/o comando) - Función adicional F2 desde pantalla: Sí (sólo comando, no negativo) - Timbre de puerta con melodía diferenciada de la placa: Sí - Conexión para disp. adic. (ext. de llamadas, act. de luces y timbres, etc.): Sí (ref. 2040, ref. 2438, ref. 3257) - Terminales adicionales con la misma dirección: Sí, máximo 2 terminales adicionales (podría necesitarse una fuente de alimentación adicional) - Doormatic (función apertura para profesionales): Sí (configurable hasta 12 h). Led verde activado. - Posibilidad de actualizar remotamente la versión de firmware del monitor: Sí AJUSTES - Fecha y hora: Sí (manual y automáticamente desde internet vía wifi) - Selección de melodías: Sí (5) - Regulación de volumen de llamada: Sí (10 niveles por menú OSD y rueda deslizante) - Función no molestar: Sí (por menu OSD) + Señalización por led rojo - Regulación de volumen de audio de conversación: Sí (10 niveles por menú OSD y rueda deslizante) - Regulación de brillo, contraste y color: Sí (por menú OSD) CARACTERÍSTICAS TÉCNICAS - Dimensiones del producto (Ancho x Alto x Profundo mm): 125 x 165 x 21 - Tiempo para responder o abrir desde que se produce la llamada: 30 s. - Tiempo de conversación: 90 s. - Privacidad de la conversación: Yes - Tensión de alimentación: 18 Vcc - Consumo máximo: 6.9 W - Consumo en reposo (emparejado y conectado): 1.3 W - Temperatura de funcionamiento (ºC); Humedad: [-5ºC, +40ºC]; [0%, 90%] - Adaptador de línea incluido en el monitor: Sí (A, C, posición por defecto OFF) - Bornes: Bin, Bin, Bout, Bout, -, A+, F1, T Código EAN: 8424299094496
