# Monitor modelo VEO DDA 4,3 DUOX, referencia 9455 de Fermax - de Fermax

- Propiedad del archivo: CONSTRUNARIO
- Formato: FIEBDC-3/2012
- Programa: Construnario Versión 3.51
- Fecha de los precios: 08/01/2024
- Divisa: EUR

**FMX09455** u Monitor modelo VEO DDA 4,3 DUOX, referencia 9455 de Fermax - de Fermax
Precio: 195.00
Monitor modelo VEO DDA 4,3 DUOX, referencia 9455 de Fermax Código EAN: 8424299094557
