# Monitor modelo VEO WIFI DDA 4,3 DUOX, referencia 9456 de Fermax - de Fermax

- Propiedad del archivo: CONSTRUNARIO
- Formato: FIEBDC-3/2012
- Programa: Construnario Versión 3.51
- Fecha de los precios: 08/01/2024
- Divisa: EUR

**FMX09456** u Monitor modelo VEO WIFI DDA 4,3 DUOX, referencia 9456 de Fermax - de Fermax
Precio: 280.00
Monitor modelo VEO WIFI DDA 4,3 DUOX, referencia 9456 de Fermax CARACTERÍSTICAS GENERALES Tecnología: DUOX PLUS (full digital 2 hilos no polarizados) Sistema Audio/Video: Audio/Video Color Montaje: En superficie (solicitar aparte conector ref. 9447) Soporte de sobremesa: Sí (ref. 9410) Auricular con imán para facilitar el colgado: Sí Bucle inductivo: Sí Dimensiones de la pantalla: 4,3” (Panorámica 16:9) Resolución de la pantalla (H x V): 480 x 272 Color del producto: Blanco mate Pulsadores totales: 4 Tipo de pulsadores: Mecánicos (silicona) Número de leds para señalizaciones luminosas: 1 (rojo 3 estados: siempre activo, parpadeo lento/rápido) PROGRAMACIÓN DE LA DIRECCIÓN DEL TERMINAL Desde el terminal: Desde menú OSD Desde la placa o conserjería: Sí Desde la placa mediante el timbre de puerta (sin entrar en la vivienda): Sí FUNCIONES Captura automática de fotos (PHOTOCALLER): Sí (1 foto/llamada, hasta 150 fotos, 368 x 288 pixels). Esta función puede ser habilitada por el usuario. Deshabilitada por defecto. Llamada a central de conserjería: Sí (desde pulsador de apertura de puerta) Autoencendido: Sí (hasta 3 placas/cámaras) Menú OSD en pantalla: Sí Pulsador para función adicional F1: Sí (envío de negativo y/o comando) Función adicional F2 desde pantalla: Sí (sólo comando, no negativo) Timbre de puerta con melodía diferenciada de la placa: Sí Conexión para disp. adic. (ext. de llamadas, act. de luces y timbres, etc.): Sí (ref. 2040, ref. 2438, ref. 3267) Terminales adicionales con la misma dirección: Sí, máximo 2 terminales adicionales (podría necesitarse una fuente de alimentación adicional) Doormatic (función apertura para profesionales): No AJUSTES Fecha y hora: Sí Selección de melodías: Sí (5). Configurables para Placa 0 de bloque, Placa 1 de bloque, Placa 0 de Entrada General y Conserjería. Regulación de volumen de llamada: Sí (10 niveles por menú OSD) Función no molestar: Sí (por menu OSD) + Señalización por led rojo Regulación de volumen de audio de conversación: Sí (10 niveles por menú OSD) Regulación de brillo, contraste y color: Sí (por menú OSD) CARACTERÍSTICAS TÉCNICAS Dimensiones del producto (Ancho x Alto x Profundo mm): 200 x 200 x 23 (44 incluyendo auricular) Tiempo para responder o abrir desde que se produce la llamada: 30 s. Tiempo de conversación: 90 s. Privacidad de la conversación: Sí Tensión de alimentación: 18-24 Vcc Consumo máximo (W): 5,6 W Consumo en reposo emparejado y conectado (W): 1,3 W Temperatura de funcionamiento (ºC, ºF); Humedad: [-5ºC, +40ºC][23ºF, 106ºF]; [0%, 90%] Adaptador de línea incluido en el monitor: Sí (A, C, posición por defecto OFF) Bornes: Bin, Bin, Bout, Bout, -, A+, F1, T DESVÍO DE LLAMADA (APP PARA MÓVILES & TABLETS) Desvío de llamada a smartphones y tablets: Sí (App Compatible con iOS>=11; Android>=6) Conectividad: Wifi (2,4 Ghz) y 3G/4G Emparejamiento del monitor con el router wifi de la vivienda: Una vez la App instalada, el usuario debe registrarse. Emparejamiento escaneando QR en menu del monitor. Máximo número de apartamentos que se pueden gestionar desde la App: Sin límite Máximo número de smartphones/tablets en los que se puede usar la función de desvío de llamada procedente de la misma vivienda: 10 (incluyendo dispositivos de administrador e invitados) Máximo número de usuarios que pueden ser invitados por el administrador: 5 Recepción de llamadas: Audio y Video desde placas/conserjerías. Con visualización de la llamada antes de activar el audio. Tiempo de conversación: 90 s. Mute (desactivación del micrófono): Sí Desactivación del vídeo: Para reducir consumo de datos en 4G Conmutación de placas/cámaras: Sí. Permite conmutar a otras placas/cámaras (si las hay) con la misma secuencia que en los monitores. Auto-encendido: Sí. Comunicación con 3 placas de calle/cámaras sin ser llamados previamente. Activación de función adicional (relé luz de escalera, segunda puerta, etc.): Sí. Botón F1. Apertura de puerta: Sí. Protegida por el código de desbloqueo del smartphone/tablet: PIN, huella dactilar, patrón o facial. Llamada a conserjería: Sí Registro de llamadas: Sí (respondidas en verde; perdidas en rojo) Ajustes: Nombre y foto de la vivienda; No-molestar; Cambio de contraseña; Selección llamada y modo vibración. Captura de fotos & vídeos: No desde la APP. Sólo automáticamente desde el monitor. Idiomas disponibles: 16 (Español, Inglés, Francés, Alemán, Portugués, Finés, Checo, Polaco, Holandés, Noruego, Griego, Danés, Sueco, Hebreo, Ruso, Árabe) Tecnología: DUOX Peso: 0,546 kg Medidas del producto embalado: 5,1x22,2x20,7 cm El monitor VEO WIFI DUOX está fabricado en plástico ABS de alto impacto. Incluye una pantalla panorámica a color de 4,3” (16:9). El diseño único y exclusivo del auricular incorpora un imán que facilita al usuario el posicionamiento del mismo asegurando un colgado correcto al finalizar la conversación. Su diseño balanceado de líneas puras es distintivo, moderno y minimalista. VEO WIFI está equipado con conexión Wi-Fi que permite el desvío de llamadas a dispositivos móviles. Gracias a la aplicación BLUE de Fermax, disponible de forma gratuita en Play Store y App Store, las funciones del videoportero se pueden gestionar directamente desde desde un móvil o tablet, para conectarte a tu hogar, estés donde estés. Código EAN: 8424299094564
