# Monitor modelo VEO-XS DUOX Plus, referencia 9458 de Fermax. Con bucle inductivo - de Fermax

- Propiedad del archivo: CONSTRUNARIO
- Formato: FIEBDC-3/2012
- Programa: Construnario Versión 3.51
- Fecha de los precios: 08/01/2024
- Divisa: EUR

**FMX09458** u Monitor modelo VEO-XS DUOX Plus, referencia 9458 de Fermax. Con bucle inductivo - de Fermax
Precio: 220.00
Monitor modelo VEO-XS DUOX Plus, referencia 9458 de Fermax. Con bucle inductivo Peso: 0,2841 kg Medidas del producto embalado: 17x12,8x4 cm EAN 13: 8424299094588 Monitor VEO-XS manos libres. Se caracteriza por su reducido tamaño y espesor, extra-plano. Gracias a su menú OSD y a la disposición de los pulsadores, su interacción con el usuario resulta sencilla e intuitiva. Fabricado en plástico ABS de alto impacto. Acabado texturizado para facilitar la limpieza y protección ultravioleta para que sea más resistente a la luz solar. VEO-XS incluye una pantalla panorámica a color de 4,3" (16:9). Su diseño balanceado de líneas puras es distintivo, moderno y minimalista. VEO-XS se integra en el ambiente. Cuando se recibe una llamada, la imagen aparece automáticamente. Cuando se pulsa el botón conversación, comienza la conversación con el visitante. La imagen desaparece automáticamente tras 90 segundos o cuando se pulsa de nuevo el botón. Para abrir la puerta pulsar el botón llave. ACCESORIOS CONECTOR 9447 CONECTOR MONITOR VEO/VEO-XS DUOX Para montaje del monitor sobre la superficie de la pared. REPOSICIÓN 3388 MARCO UNIVERSAL 120X240 De formato extra plano, fabricado en plástico ABS de alto impacto, tiene un acabado tipo texturizado fino. En reposición, permite cubrir el hueco dejado por equipos anteriores. Dimensiones 120 x 240 x 10 mm. 3389 MARCO UNIVERSAL LARGE 120x240 Dimensiones: 120 x 240 x 10 mm Código EAN: 8424299094588
