# Placa modelo Milo vídeo táctil digital Meet, referencia 9532 de Fermax. Con caja empotrar y licencia. - de Fermax

- Propiedad del archivo: CONSTRUNARIO
- Formato: FIEBDC-3/2012
- Programa: Construnario Versión 3.51
- Fecha de los precios: 08/01/2024
- Divisa: EUR
- Código: fermax-elect (09/01/2024)

**FMX09532095421496** u Placa modelo Milo vídeo táctil digital Meet, referencia 9532 de Fermax. Con caja empotrar y licencia. - de Fermax
La placa MILO se presenta en dos versiones diferentes: teclado táctil capacitivo y teclado mecánico. Dispone de un TFT de 4,3” que facilita la interacción con el usuario e indica cómo realizar las llamadas. CARACTERÍSTICAS • Perfil de aluminio • Cristal Templado de Alta Resistencia (Ref.9532) o PMMA (Ref.9531) • Comunicación Manos Libres Total. • Cámara color de Alta Definición. • Pantalla TFT color de 4.3”. • Reconocimiento Facial (hasta 6.000 usuarios) • Entrada/salida Wiegand-26 para integración con terceros. • Funciona en un alto rango de ambientes. • Estructura Modular de Android. • Control de Acceso Integrado para 100.000 Tarjetas. • Configurable en 10 idiomas • Actualización remota de Firmware. FUNCIONES LLAMADA A VIVIENDA Los visitantes pueden llamar a la vivienda deseada tanto desde la placa de Entrada General como desde la placa de Entrada de Bloque. - Entrada General: Los visitantes deberán marcar 1 ó 2 dígitos del número de bloque, seguido de los 4 dígitos del número de vivienda. Por ejemplo, si la Vivienda a llamar es la 101 del bloque 2, se deberá marcar 20101. - Entrada de Bloque: Los visitantes deberán marcar tan solo los 1 a 4 dígitos del número de vivienda. Por ejemplo, si la vivienda a llamar es la 21, solo se deberá marcar 21. LLAMADA A CONSERJERÍA Si un visitante necesitara asistencia de un conserje podrá llamar a la conserjería asignada al acceso donde se encuentra, marcando el código indicado en la propia pantalla de la placa. Esta operación puede realizarse tanto desde placas de Entrada General como desde placas de Entrada de Bloque. Es posible asignar a cada placa una determinada conserjería de entre las 98 diferentes conserjerías posibles. (9901...9998). ACCESO MEDIANTE CODIGO PIN Es posible definir hasta 8 Códigos de Acceso (PIN), que los cuales los usuarios autorizados podrán introducir por el teclado para abrir la puerta. Los códigos pueden ser de 4, 5 ó 6 dígitos. RECONOCIIENTO FACIAL Los vecinos autorizados pueden identificarse en la placa o placas asignadas (normalmente la placa de Entrada General y la de su propio bloque) mediante reconocimiento facial, colocándose frente dicha placa y pulsando la tecla “A” dos veces. Si la identificación facial se realiza correctamente, además de realizarse la apertura de la puerta asociada, se desarmará automáticamente la alarma de su vivienda. . CONTROL DE ACCESO La placa incluye un lector de tarjetas Mifare, que puede controlar hasta un máximo de 100.000 tarjetas. Es posible gestionar las tarjetas por medio del programa de gestión MEET Management Software. Además, este lector puede conectarse a dispositivos de control de acceso de terceros que admitan lectores con protocolo Wiegand 26. CAMERAS IP Es posible configurar hasta 4 cámaras IP como cámaras auxiliares que estarán disponibles para su visualización en todos los monitores de un mismo bloque. Estas cámaras podrían estas instaladas en zonas tales como pasillos o áreas comunes de la urbanización. RELES ADICIONALES Es posible conectar a la placa un módulo Ref. 1491, para el control de hasta 4 relés adicionales que permitirán que los vecinos puedan abrir puertas adicionales (garajes, pasillos, etc.) cuando reciban una llamada desde cualquier placa instalada en su propio bloque, o en la entrada General. STREAMING DE VIDEO La cámara de la placa puede estar enviando video RTSP de forma constante, para poder ser utilizado por equipamientos de videovigilancia, tales como grabadores CCTV o cualquier otro dispositivo de terceros. No es posible enviar video RTSP y hacer reconocimiento facial simultáneamente. ANTISABOTAJE La placa está protegida frente a como intentos de robo o sabotaje, gracias a un sistema de alarma que incorpora, de tal forma que ante intentos de arrancarla o desmontarla de la pared, enviaría una señal de alarma tanto a la conserjería como al programa de gestión MEET Managemet Software asociado.

| Código | Ud | Descripción | Rendimiento | Precio |
|---|---|---|---|---|
| FMX09532 | u | Placa modelo Milo vídeo táctil digital Meet, referencia 9532 de Fermax (material) | 0.000 | 1576 |
| FMX09542 | u | Caja de empotrar para placa modelo Milo digital Meet, referencia 9542 de Fermax (material) | 0.000 | 20 |
| FMX1496 | u | Licencia desvio Meet sin terminal, referencia 1496 de Fernax. 1 aoaratoAPART (material) | 0.000 | 126 |

## Recursos

**FMX09532** u Placa modelo Milo vídeo táctil digital Meet, referencia 9532 de Fermax
La placa MILO se presenta en dos versiones diferentes: teclado táctil capacitivo y teclado mecánico. Dispone de un TFT de 4,3” que facilita la interacción con el usuario e indica cómo realizar las llamadas. CARACTERÍSTICAS • Perfil de aluminio • Cristal Templado de Alta Resistencia (Ref.9532) o PMMA (Ref.9531) • Comunicación Manos Libres Total. • Cámara color de Alta Definición. • Pantalla TFT color de 4.3”. • Reconocimiento Facial (hasta 6.000 usuarios) • Entrada/salida Wiegand-26 para integración con terceros. • Funciona en un alto rango de ambientes. • Estructura Modular de Android. • Control de Acceso Integrado para 100.000 Tarjetas. • Configurable en 10 idiomas • Actualización remota de Firmware. FUNCIONES LLAMADA A VIVIENDA Los visitantes pueden llamar a la vivienda deseada tanto desde la placa de Entrada General como desde la placa de Entrada de Bloque. - Entrada General: Los visitantes deberán marcar 1 ó 2 dígitos del número de bloque, seguido de los 4 dígitos del número de vivienda. Por ejemplo, si la Vivienda a llamar es la 101 del bloque 2, se deberá marcar 20101. - Entrada de Bloque: Los visitantes deberán marcar tan solo los 1 a 4 dígitos del número de vivienda. Por ejemplo, si la vivienda a llamar es la 21, solo se deberá marcar 21. LLAMADA A CONSERJERÍA Si un visitante necesitara asistencia de un conserje podrá llamar a la conserjería asignada al acceso donde se encuentra, marcando el código indicado en la propia pantalla de la placa. Esta operación puede realizarse tanto desde placas de Entrada General como desde placas de Entrada de Bloque. Es posible asignar a cada placa una determinada conserjería de entre las 98 diferentes conserjerías posibles. (9901...9998). ACCESO MEDIANTE CODIGO PIN Es posible definir hasta 8 Códigos de Acceso (PIN), que los cuales los usuarios autorizados podrán introducir por el teclado para abrir la puerta. Los códigos pueden ser de 4, 5 ó 6 dígitos. RECONOCIIENTO FACIAL Los vecinos autorizados pueden identificarse en la placa o placas asignadas (normalmente la placa de Entrada General y la de su propio bloque) mediante reconocimiento facial, colocándose frente dicha placa y pulsando la tecla “A” dos veces. Si la identificación facial se realiza correctamente, además de realizarse la apertura de la puerta asociada, se desarmará automáticamente la alarma de su vivienda. . CONTROL DE ACCESO La placa incluye un lector de tarjetas Mifare, que puede controlar hasta un máximo de 100.000 tarjetas. Es posible gestionar las tarjetas por medio del programa de gestión MEET Management Software. Además, este lector puede conectarse a dispositivos de control de acceso de terceros que admitan lectores con protocolo Wiegand 26. CAMERAS IP Es posible configurar hasta 4 cámaras IP como cámaras auxiliares que estarán disponibles para su visualización en todos los monitores de un mismo bloque. Estas cámaras podrían estas instaladas en zonas tales como pasillos o áreas comunes de la urbanización. RELES ADICIONALES Es posible conectar a la placa un módulo Ref. 1491, para el control de hasta 4 relés adicionales que permitirán que los vecinos puedan abrir puertas adicionales (garajes, pasillos, etc.) cuando reciban una llamada desde cualquier placa instalada en su propio bloque, o en la entrada General. STREAMING DE VIDEO La cámara de la placa puede estar enviando video RTSP de forma constante, para poder ser utilizado por equipamientos de videovigilancia, tales como grabadores CCTV o cualquier otro dispositivo de terceros. No es posible enviar video RTSP y hacer reconocimiento facial simultáneamente. ANTISABOTAJE La placa está protegida frente a como intentos de robo o sabotaje, gracias a un sistema de alarma que incorpora, de tal forma que ante intentos de arrancarla o desmontarla de la pared, enviaría una señal de alarma tanto a la conserjería como al programa de gestión MEET Managemet Software asociado.

**FMX09542** u Caja de empotrar para placa modelo Milo digital Meet, referencia 9542 de Fermax
Caja de empotrar Placa Milo digital Meet Peso: 0,9546 kg Medidas del producto embalado: 35,8x6,4x14,2 cm

## Otros textos del archivo
- REF1496LICENCIAMEETMER012019ESP
- Licencia Meet Me Fermax
- Placa Milo video tactil digital Meet Caja empotrar Licencia Meet Me Fermax
