# Placa modelo Milo, referencia 9533 de Fermax. Vídeo 1 línea Meet. Con caja empotrar y licencia. - de Fermax

- Propiedad del archivo: CONSTRUNARIO
- Formato: FIEBDC-3/2012
- Programa: Construnario Versión 3.51
- Fecha de los precios: 08/01/2024
- Divisa: EUR
- Código: fermax-elect (09/01/2024)

**FMX09533095431496** u Placa modelo Milo, referencia 9533 de Fermax. Vídeo 1 línea Meet. Con caja empotrar y licencia. - de Fermax
PLACA DE VIDEO 1L MEET disponible en dos versiones diferentes: con lector de proximidad Mifare o sin lector. ESPECIFICACIONES • Perfil de aluminio • Cristal templado • Cámara color de alta definición • Bajo consumo • Rango de funcionamiento extendido • Plataforma modular basada en Linux • Control Accesos Integrado (sólo en Ref.9534 con lector de proximidad integrado) • Actualización de Firmware remota FUNCIONES LLAMADA A APARTAMENTO Los visitantes pueden llamar al apartamento asociado a la placa. LLAMADA A CONSERJERÍA Es posible realizar llamadas de asistencia a la conserjería asociada a la placa. REFERENCIAS Ref. 9533 PLACA DE VIDEO 1L MEET Ref. 9534 PLACA DE VIDEO 1L MEET (+ LECTOR DE PROXIMIDAD) Ref. 9543 CAJA DE EMPOTRAR – S MEET Ref. 9519 CAJA DE SUPERFICIE – S MEET (Acero inoxidable)

| Código | Ud | Descripción | Rendimiento | Precio | Importe |
|---|---|---|---|---|---|
| FMX09533 | u | Placa modelo Milo, referencia 9533 de Fermax. Vídeo 1 línea Meet (material) | 0.000 | 575 | 0.00 |
| FMX09543 | u | Caja de empotrar para placa modelo Milo, referencia 9543 de Fermax. 1 línea Meet (material) | 1.000 | 12 | 12.00 |
| FMX1496 | u | Licencia desvio Meet sin terminal, referencia 1496 de Fernax. 1 aoaratoAPART (material) | 0.000 | 126 | 0.00 |
|  |  | Costes directos |  |  | 12.00 |

## Recursos

**FMX09533** u Placa modelo Milo, referencia 9533 de Fermax. Vídeo 1 línea Meet
PLACA DE VIDEO 1L MEET disponible en dos versiones diferentes: con lector de proximidad Mifare o sin lector. ESPECIFICACIONES • Perfil de aluminio • Cristal templado • Cámara color de alta definición • Bajo consumo • Rango de funcionamiento extendido • Plataforma modular basada en Linux • Control Accesos Integrado (sólo en Ref.9534 con lector de proximidad integrado) • Actualización de Firmware remota FUNCIONES LLAMADA A APARTAMENTO Los visitantes pueden llamar al apartamento asociado a la placa. LLAMADA A CONSERJERÍA Es posible realizar llamadas de asistencia a la conserjería asociada a la placa. REFERENCIAS Ref. 9533 PLACA DE VIDEO 1L MEET Ref. 9534 PLACA DE VIDEO 1L MEET (+ LECTOR DE PROXIMIDAD) Ref. 9543 CAJA DE EMPOTRAR – S MEET Ref. 9519 CAJA DE SUPERFICIE – S MEET (Acero inoxidable)

**FMX09543** u Caja de empotrar para placa modelo Milo, referencia 9543 de Fermax. 1 línea Meet
Caja: 105x172,5x63mm

## Otros textos del archivo
- REF1496LICENCIAMEETMER012019ESP
- Licencia Meet Me Fermax
- Placa Milo 1L Meet Caja empotrar Licencia Meet Me Fermax
