# Placa modelo Milo, referencia 9534 de Fermax. Vídeo 1 línea Meet con prox. - de Fermax

- Propiedad del archivo: CONSTRUNARIO
- Formato: FIEBDC-3/2012
- Programa: Construnario Versión 3.51
- Fecha de los precios: 08/01/2024
- Divisa: EUR

**FMX09534** u Placa modelo Milo, referencia 9534 de Fermax. Vídeo 1 línea Meet con prox. - de Fermax
Precio: 709.00
PLACA DE VIDEO 1L MEET disponible en dos versiones diferentes: con lector de proximidad Mifare o sin lector. ESPECIFICACIONES • Perfil de aluminio • Cristal templado • Cámara color de alta definición • Bajo consumo • Rango de funcionamiento extendido • Plataforma modular basada en Linux • Control Accesos Integrado (sólo en Ref.9534 con lector de proximidad integrado) • Actualización de Firmware remota FUNCIONES LLAMADA A APARTAMENTO Los visitantes pueden llamar al apartamento asociado a la placa. LLAMADA A CONSERJERÍA Es posible realizar llamadas de asistencia a la conserjería asociada a la placa. REFERENCIAS Ref. 9533 PLACA DE VIDEO 1L MEET Ref. 9534 PLACA DE VIDEO 1L MEET (+ LECTOR DE PROXIMIDAD) Ref. 9543 CAJA DE EMPOTRAR – S MEET Ref. 9519 CAJA DE SUPERFICIE – S MEET (Acero inoxidable) ESPECIFICACIONES TÉCNICAS Sistema: • CPU: ARM Cortex-A7 1.2GHz • FLASH: 128M • SDRAM: 64M Audio: • G.711 codec • Audio level 17.7 dB Cámara: • 1/3” CMOS Color • Lente de 90º diagonal: 72º(H), 54º(V) • 1.3 Mega Pixels • 0,5 LUX de iluminación minima. • AWB LED: • LED Blanco • LM 60 mA Min. 24, Tipo. 26 • Ángulo 201/2: 120 Consumo: • En reposo: 125mA • En funcionamiento: 250mA • Tensión de funcionamiento: 12 Vcc Conectividad: • Conector Ethernet RJ-45 • Conector para botón de salida y sensor de puerta abierta • Conexión de relé apertura de puerta NA, NC, C • Web server incorporado para configuración y gestión remota. Condiciones de funcionamiento: • Temperatura: -10ºC – 70ºC • Humedad: 20 – 80% • IP 54 Código EAN: 8424299095349
