# Lector proximidad Meet, referencia 9535 de Fermax - de Fermax

- Propiedad del archivo: CONSTRUNARIO
- Formato: FIEBDC-3/2012
- Programa: Construnario Versión 3.51
- Fecha de los precios: 08/01/2024
- Divisa: EUR

**FMX09535** u Lector proximidad Meet, referencia 9535 de Fermax - de Fermax
Precio: 517.00
Lector de control de acceso de proximidad MIFARE integrado. De esta forma, se garantiza el acceso a los usuarios, reforzando la seguridad del edificio. Es posible conectar un lector de terceros directamente a la placa, o extraer la información de la tarjeta por la salida wiegand, para integrarlo en controladores externos. Código EAN: 8424299095356
