# Lector de proximidad PC Meet, referencia 9538 de Fermax - de Fermax

- Propiedad del archivo: CONSTRUNARIO
- Formato: FIEBDC-3/2012
- Programa: Construnario Versión 3.51
- Fecha de los precios: 08/01/2024
- Divisa: EUR

**FMX09538** u Lector de proximidad PC Meet, referencia 9538 de Fermax - de Fermax
Precio: 497.00
• Perfil ABS • Consumo de bajo voltaje • Funcionamiento de rango extendido FUNCIONES Lectura de tarjetas MIFARE Este lector de sobremesa permite leer el ID de las tarjetas Mifare Classic y transmitir la información por USB para que sea mostrada en el software de gestión. De esta manera es mucho más cómoda la gestión de usuarios de control de acceso. ESPECIFICACIONES TÉCNICAS Sistema: ? EEPROM: 64K Consumo : ? 1W Voltaje : ? 5 Vcc (Alimentado por USB) Condiciones de funcionamiento: ? Temperatura: -10 oC – 55 oC ? Humedad: 20 – 80% ? IP30 Conectividad: ? Puerto USB Compatibilidad : ? Tarjetas Mifare Classic (4 byte UID) Código EAN: 8424299095387
