# Conserjería sobremesa modelo Meet, referencia 9539 de Fermax - de Fermax

- Propiedad del archivo: CONSTRUNARIO
- Formato: FIEBDC-3/2012
- Programa: Construnario Versión 3.51
- Fecha de los precios: 08/01/2024
- Divisa: EUR

**FMX09539** u Conserjería sobremesa modelo Meet, referencia 9539 de Fermax - de Fermax
Precio: 1919.00
Conserjería sobremesa modelo Meet, referencia 9539 de Fermax ESPECIFICACIONES TÉCNICAS Sistema: • CPU: F20 350MHz • FLASH: 2GB • SDRAM: 256 MB Pantalla: • Resolución 800x480 • Ángulo de visión: 140º (H), 120º(V) • Contraste: 400/1 • Luminosidad: 450 cd/m2 Audio: • G.711 codec • Audio OLR > 28dB (HF), 11dB (Brazo) Cámara: • Conectividad con cámara IP externa • Compatible con protocolo RTSP Consumo: • En reposo: 200 mA • En funcionamiento: 500 mA Tensión de funcionamiento: • 12 Vcc Conectividad: • Conector Ethernet RJ-45 • Slot tarjeta SD para grabación de fotos, audio y video. • Web server integrado para la configuración y gestión remota del dispositivo. Condiciones de funcionamiento: • Temperatura: -10ºC .. + 55ºC • Humedad: 20 – 90% REFERENCIAS Ref.9539 CONSERJERÍA DE SOBREMESA MEET CONEXIONES RJ-45 10/100 Base -T Ethernet +, -: 12 Vcc Entrada de alimentación La CONSERJERIA dispone de una pantalla de 9” resistiva con perfil de aluminio. El interfaz gráfico permite que las funciones sean accesibles e intuitivas para el operador o conserje. CARACTERÍSTICAS • Perfil de aluminio • Pantalla táctil resistiva de 9” • Funcionamiento con brazo o manos libres. • Protocolo SIP Peer to Peer • Bajo consumo • Notificación de alarmas acústicas y visuales • Compatible con una cámara IP RTSP asociada para el envío de video a la vivienda. • Modo contestador automático audio/video en caso de que no se conteste la llamada • Plataforma Android Modular FUNCIONES 1. LLAMADA A APARTAMENTO El conserje puede contactar con cualquier inquilino de la comunidad usando la función llamada de la conserjería. El operador debe introducir el número de bloque y el número de apartamento para llamar. Si la conserjería tiene una cámara IP asociada, se podrá establecer una comunicación de video bidireccional. Durante la llamada, el conserje podrá grabar la conversación para su futura revisión. (Tarjeta SD necesaria para la función de grabación). 2. LLAMADA A CONSERJE Las conserjerías de la instalación se pueden llamar entre ellas. Para poder llamar a otra conserjería se debe introducir el número de la conserjería deseado. 3. AUTOENCENDIDO DE PLACA La conserjería puede conectarse directamente a cualquier placa de calle simplemente marcando el número de placa. Una vez marcado, el conserje obtiene audio y video de la placa, pudiendo realizar fotos o abrir la puerta. 4. REGISTRO DE LLAMADAS El conserje puede revisar de manera sencilla el registro de llamadas y visualizar las capturas de fotos o mensajes asociados a la llamada. Máximo 64 registros de llamada y fotos. 5. CONTESTADOR AUTOMÁTICO En el caso de que el conserje no conteste la llamada se puede activar la función de contestador automático y el visitante puede dejar un mensaje de audio (desde el monitor) o audio y video (desde la placa). 6. REGISTRO DE ALARMAS La conserjería dispone de una vista rápida de las alarmas más recientes. Cada registro incluye fecha y hora, número de apartamento y etiqueta de la alarma. También se puede acceder al registro completo de alarmas usando el software de gestión residencial. Máximo 64 registros de alarma. AJUSTES DE USUARIO AJUSTES DE FECHA Y HORA La conserjería MEET se sincroniza en fecha y hora automáticamente si existe software de gestión residencial o desde Internet. También es posible ajustar la fecha y hora de manera manual. Los ajustes de fecha y hora no se podrán recuperar en caso de interrupción de la alimentación. AJUSTES DE IDIOMAS • ESPAÑOL • INGLÉS AJUSTES DE MELODÍA La melodía de la conserjería puede ser seleccionada entre 3 disponibles.También es posible seleccionar tanto el volumen como el sonido de confirmación de la pulsación. AJUSTES DE PANTALLA El operador puede ajustar tanto el brillo como el contraste de la pantalla para una visualización adecuada. RESTRICCIÓN DE FUNCIONES Algunas funciones pueden ser activadas o desactivadas mediante esta opción, personalizando la conserjería según los requerimientos del proyecto. Las funciones que pueden ser desactivadas son : • Cámara IP: Esta función permite activar/desactivar el envío de video de la cámara IP RTSP asociada a la conserjería cuando se establece comunicación con un monitor. • Grabación de audio/video: Esta función permite activar/desactivar la grabación de mensajes de audio/video cuando el conserje no responde la llamada de placa o monitor. Es necesaria una tarjeta SD. INFO La conserjería facilita la información de Firmware, dirección IP y dirección MAC. Esta información es muy útil para mantenimiento y soporte del dispositivo. Código EAN: 8424299095394
