# Software de gestión Meet, referencia 9540 de Fermax - de Fermax

- Propiedad del archivo: CONSTRUNARIO
- Formato: FIEBDC-3/2012
- Programa: Construnario Versión 3.51
- Fecha de los precios: 08/01/2024
- Divisa: EUR

**FMX09540** u Software de gestión Meet, referencia 9540 de Fermax - de Fermax
Precio: 117.00
El SOFTWARE DE GESTION MEET es una aplicación de software con múltiples usos que, además de permitir la instalación y puesta en marcha del sistema, es la herramienta ideal para administrar la instalación en términos de seguridad, comodidad y envío de mensajes para los residentes. Realiza las siguientes funciones: • Envío de mensajes a monitores. • Gestión de avisos de alarma y llamadas de pánico. Realiza funciones de configuración: • Registro de eventos de comunicación. • Control de acceso, registro y gestión de eventos. • Registro de eventos de alarma y configuración. • Cargar imagen de reconocimiento facial. • Monitorización de dispositivos online. • Gestión de bases de datos de usuarios y dispositivos. • Envio de configuración a los dispositivos Este SOFTWARE DE GESTIÓN DE MEET se suministra en una memoria USB que funciona como una clave cifrada (dongle). Si el dispositivo de seguridad no está insertado en la PC, el software no se ejecutará. Solo se puede instalar un SOFTWARE por proyecto. Dependiendo del login usado en el inicio de sesión, el SOFTWARE proporcionará perfil de administrador, instalador o conserje. El SOFTWARE puede operar con diferentes perfiles (LOGINS). Diferentes privilegios y operaciones están asociados a los diferentes perfiles. Código EAN: 8424299095400
