# Caja de empotrar para placa modelo Milo digital Meet, referencia 9542 de Fermax - de Fermax

- Propiedad del archivo: CONSTRUNARIO
- Formato: FIEBDC-3/2012
- Programa: Construnario Versión 3.51
- Fecha de los precios: 08/01/2024
- Divisa: EUR

**FMX09542** u Caja de empotrar para placa modelo Milo digital Meet, referencia 9542 de Fermax - de Fermax
Precio: 20.00
Caja de empotrar Placa Milo digital Meet Peso: 0,9546 kg Medidas del producto embalado: 35,8x6,4x14,2 cm Código EAN: 8424299095424
