# Caja de empotrar para placa modelo Milo, referencia 9543 de Fermax. 1 línea Meet - de Fermax

- Propiedad del archivo: CONSTRUNARIO
- Formato: FIEBDC-3/2012
- Programa: Construnario Versión 3.51
- Fecha de los precios: 08/01/2024
- Divisa: EUR

**FMX09543** u Caja de empotrar para placa modelo Milo, referencia 9543 de Fermax. 1 línea Meet - de Fermax
Precio: 12.00
Caja de empotrar para placa modelo Milo, referencia 9543 de Fermax. 1 línea Meet Tecnología: MEET Peso: 0,485 kg Medidas del producto embalado: 17x10,5x6,5 cm Caja: 105x172,5x63mm Código EAN: 8424299095431
