# Pasarela control de ascensores Meet, referencia 9545 de Fermax - de Fermax

- Propiedad del archivo: CONSTRUNARIO
- Formato: FIEBDC-3/2012
- Programa: Construnario Versión 3.51
- Fecha de los precios: 08/01/2024
- Divisa: EUR

**FMX09545** u Pasarela control de ascensores Meet, referencia 9545 de Fermax - de Fermax
Precio: 606.00
La pasarela de control de ascensores es un dispositivo entre el Sistema de intercomunicación del edificio y el de control de ascensores. Existen 5 modos definidos en el sistema de control de ascensores : ? El propietario llama al ascensor para subir ? El propietario llama al ascensor para bajar ? El propietario habilita el piso en el que reside para visitas ? El propietario abre la puerta cuando recibe una llamada de placa. ? Pregunta el estado del ascensor y lo muestra en pantalla. Este dispositivo tiene 6 leds en la cubierta. Puede mostrar la información del comando y el STATUS + APARTAMENTO DEL PROPIETARIO DE LA VIVIENDA. Si aplica, la ref. F01616 DECODER DE RELES DE 10 SALIDAS, debe ser configurado en primera instancia. Cada uno de los relés NA/NC del decoder F01616 está asignado a un piso, y esta información se ha de registra en un fichero Excel. Se utilizará un software especial de carga de esta información a la pasarela. ESPECIFICACIONES TÉCNICAS Consumo: ? En reposo: 60mA ? En funcionamiento: 110mA Tensión de funcionamiento: ? 12 Vcc Condiciones de funcionamiento: ? Temperatura: -40 oC – 55 oC ? Humedad: 10 – 93% (Sin condensación) Código EAN: 8424299095455
