# BF22/Alimentador 12 VDC 1A DIN-4, referencia 9836 de Fermax - de Fermax

- Propiedad del archivo: CONSTRUNARIO
- Formato: FIEBDC-3/2012
- Programa: Construnario Versión 3.51
- Fecha de los precios: 08/01/2024
- Divisa: EUR

**FMX09836** u BF22/Alimentador 12 VDC 1A DIN-4, referencia 9836 de Fermax - de Fermax
Precio: 87.00
EAN: 8424299098364 Código EAN: 8424299098364
