# 4E4S/Módulo 4 entradas 4 salidas, referencia 9851 de Fermax - de Fermax

- Propiedad del archivo: CONSTRUNARIO
- Formato: FIEBDC-3/2012
- Programa: Construnario Versión 3.51
- Fecha de los precios: 08/01/2024
- Divisa: EUR

**FMX09851** u 4E4S/Módulo 4 entradas 4 salidas, referencia 9851 de Fermax - de Fermax
Precio: 178.00
Actuador provisto de 4 salidas de relé libres de potencial, con un poder de corte de 10 A por salida, y 4 entradas de baja tensión, referidas a la masa del BUS. El funcionamiento de cada una de las entradas es programable. ESPECIFICACIONES TÉCNICAS Alimentación: 230 Vac Consumo: 2,8 VA; aporta 150 mA al BUS Montaje en carril DIN (4 módulos) Peso: 0,3332 kg Medidas del producto embalado: 10x6,2x8,5 cm EAN 13: 8424299098517 Código EAN: 8424299098517
