# Endbus/Terminador Busing, referencia 9856 de Fermax - de Fermax

- Propiedad del archivo: CONSTRUNARIO
- Formato: FIEBDC-3/2012
- Programa: Construnario Versión 3.51
- Fecha de los precios: 08/01/2024
- Divisa: EUR

**FMX09856** u Endbus/Terminador Busing, referencia 9856 de Fermax - de Fermax
Precio: 29.00
Terminador de BUS microcontrolado que permite la monitorización del BUS y la detección de posibles errores, mediante la visualización de colisiones, falta de ACKs, etc. ESPECIFICACIONES TÉCNICAS Alimentación: 12 Vdc (BUS) Consumo: 25 mA (BUS) Dimensiones: 42 x 42 x 15 mm Montaje empotrado en caja de registro Peso: 0,0307 kg Medidas del producto embalado: 11x3,9x6,5 cm EAN 13: 8424299098562 Código EAN: 8424299098562
