# ETHBUS3/Servidor web Busing, referencia 9862 de Fermax - de Fermax

- Propiedad del archivo: CONSTRUNARIO
- Formato: FIEBDC-3/2012
- Programa: Construnario Versión 3.51
- Fecha de los precios: 08/01/2024
- Divisa: EUR

**FMX09862** u ETHBUS3/Servidor web Busing, referencia 9862 de Fermax - de Fermax
Precio: 330.00
Servidor web BUSing con conectividad Ethernet y Wi-Fi. Permite controlar la instalación BUSing, mediante iconos alusivos sobre planos 3D a color de la instalación, desde cualquier dispositivo conectado a internet y a través de cualquier navegador. Lleva servidor WEB incorporado con un interfaz totalmente gráfico. Dispone de 2 conexiones a BUSing y de un puerto ETHERNET de 10Mbit/seg. Cuenta con conexión Wi-Fi configurable, lo que evitar conectar el equipo a la red local vía Ethernet Programación mediante tarjeta de memoria microSD. ESPECIFICACIONES TÉCNICAS Alimentación: 230Vac. Consumo: 2,8VA. Dimensiones: 6 módulos de carril DIN. Montaje en carril DIN. Diseño de planos en 3D no incluido. Alimentación: 230 Vac Consumo: 200 mA Montaje en carril DIN (6 módulos) Peso: 0,186 kg Medidas del producto embalado: 12x6,8x10 cm EAN 13: 8424299098623 Código EAN: 8424299098623
