# Sin-2H/Sonda inundación 2 h, referencia 9865 de Fermax - de Fermax

- Propiedad del archivo: CONSTRUNARIO
- Formato: FIEBDC-3/2012
- Programa: Construnario Versión 3.51
- Fecha de los precios: 08/01/2024
- Divisa: EUR

**FMX09865** u Sin-2H/Sonda inundación 2 h, referencia 9865 de Fermax - de Fermax
Precio: 13.00
Sonda de inundación vertical para conexión a BUSing. Posibilidad de conectar varios detectores con topología BUS. Posibilidad de programar los eventos deseados en la detección y al finalizar esta. Alimentación: 12Vdc (BUS). Consumo: 40mA (BUS). Dimensiones: 65x35x10mm. Montaje en superficie a 2mm del suelo. ESPECIFICACIONES TÉCNICAS Supply: 12VDC (BUS) Consumption: 40mA (BUS) Size: 65x35x10mm Surface mounted, 2mm from the floor Peso: 0,0332 kg Medidas del producto embalado: 11x3,9x6,5 cm EAN 13: 8424299098654 Código EAN: 8424299098654
