# DTV/Detector de incendios termovelocimétrico, referencia 9866 de Fermax - de Fermax

- Propiedad del archivo: CONSTRUNARIO
- Formato: FIEBDC-3/2012
- Programa: Construnario Versión 3.51
- Fecha de los precios: 08/01/2024
- Divisa: EUR

**FMX09866** u DTV/Detector de incendios termovelocimétrico, referencia 9866 de Fermax - de Fermax
Precio: 33.00
Detector termovelocimétrico para detección de incendios en zonas donde es habitual la presencia de humos (detecta cambios bruscos de temperatura). Alimentación: 12Vdc. Consumo: 120µA en reposo y 20mA activo. Dimensiones: 60x85x58mm. Montaje en superficie, atornillado a techo. ESPECIFICACIONES TÉCNICAS Peso: 0,0886 kg Medidas del producto embalado: 10x6,2x8,5 cm EAN 13: 8424299098661 Código EAN: 8424299098661
