# SIF/Detector de movimiento por infrarrojos empotrar, referencia 9867 de Fermax - de Fermax

- Propiedad del archivo: CONSTRUNARIO
- Formato: FIEBDC-3/2012
- Programa: Construnario Versión 3.51
- Fecha de los precios: 08/01/2024
- Divisa: EUR

**FMX09867** u SIF/Detector de movimiento por infrarrojos empotrar, referencia 9867 de Fermax - de Fermax
Precio: 31.00
Detector de movimiento por infrarrojos para conexión a cualquier dispositivo de entradas de Ingenium. Conexión de tres hilos. Dispone de un ángulo de detección de 360° con un área de 5m a 2,5m de altura. Dimensiones: Ø36 (visible)xØ25 (empotrable)x50mm. Montaje empotrado en techo o pared interior. ESPECIFICACIONES TÉCNICAS Peso: 0,0333 kg Medidas del producto embalado: 11x3,9x6,5 cm EAN 13: 8424299098678 Código EAN: 8424299098678
