# SIFBUS-E/Detector de movimientos por infrarrojos empotrar Busing, referencia 9875 de Fermax - de Fermax

- Propiedad del archivo: CONSTRUNARIO
- Formato: FIEBDC-3/2012
- Programa: Construnario Versión 3.51
- Fecha de los precios: 08/01/2024
- Divisa: EUR

**FMX09875** u SIFBUS-E/Detector de movimientos por infrarrojos empotrar Busing, referencia 9875 de Fermax - de Fermax
Precio: 50.00
Detector de movimiento por infrarrojos para conexión a BUSingR. Dispone de un ángulo de detección de 360o con un área de 5 m de diámetro a 2,5 m de altura. Posibilidad de programar los eventos deseados en la detección y al finalizar esta. ESPECIFICACIONES TÉCNICAS • Alimentación: 12 Vdc (BUS) • Consumo: 40 mA (BUS) • Dimensiones: O36 (visible) x O25 (empotrable) x 50 mm • Montaje empotrado en techo o pared interior Peso: 0,0339 kg Medidas del producto embalado: 11x3,9x6,5 cm EAN 13: 8424299098753 Código EAN: 8424299098753
