# Smart Touch Plus/Pantalla 4,3" V blanca, referencia 9883 de Fermax - de Fermax

- Propiedad del archivo: CONSTRUNARIO
- Formato: FIEBDC-3/2012
- Programa: Construnario Versión 3.51
- Fecha de los precios: 08/01/2024
- Divisa: EUR

**FMX09883** u Smart Touch Plus/Pantalla 4,3" V blanca, referencia 9883 de Fermax - de Fermax
Precio: 335.00
Pantalla táctil vertical a color de 4,3”, totalmente personalizable y conexión WiFi integrada y posibilidad de acceso remoto Interfaz táctil capacitiva vertical que permite controlar y monitorizar todos los dispositivos de una instalación mediante iconos alusivos sobre imágenes personalizables. La apariencia será completamente editable, desde la imagen de fondo, hasta los colores de iconos y textos, los controles, etc., pudiendo crear hasta 6 temas diferentes que podrán ser programados para que cambien automáticamente a la hora que se desee. De esta forma se puede personalizar totalmente el pulsador al lugar donde vaya a ser instalado. Pensado para mostrar todos los controles en una única página. Como complemento, una pestaña inferior permitirá gestionar todo lo referente al control del clima vinculado a la sonda de temperatura que incorpora. No obstante, en caso de ser necesario, se podrán incluir hasta un máximo de 32 controles, distribuidos en 4 páginas (8 controles por página) cuya navegación se realiza mediante un simple desplazamiento lateral. El pulsador, integra la capacidad de generar una red Wifi que le permitirá ser controlado en local desde tu dispositivo iOS o Android, simplemente descargando las aplicaciones oficiales de Ingenium. Otras funcionalidades interesantes con las que cuenta el nuevo pulsador vertical podrían ser los atajos gestuales que permiten ejecutar acciones por defecto con un simple movimiento mientras la pantalla permanezca en reposo, el soporte multilenguaje y aspectos de seguridad como el bloqueo mediante código numérico o la restricción de acceso al menú de herramientas. ESPECIFICACIONES TÉCNICAS Resolución: 480 × 800 píxeles Color: 18-bit Alimentación: 12 Vdc (BUS) Consumo: 380 mA (BUS) Tamaño: 129 x 88 x 4 mm (13 mm de profundidad) Opción de acabado negro o blanco Programación: Actualización FTP Peso: 0,2547 kg Medidas del producto embalado: 4x15,8x11,5 cm EAN 13: 8424299098838 Código EAN: 8424299098838
