# DM-BUS/Detector magnético Busing, referencia 9884 de Fermax - de Fermax

- Propiedad del archivo: CONSTRUNARIO
- Formato: FIEBDC-3/2012
- Programa: Construnario Versión 3.51
- Fecha de los precios: 08/01/2024
- Divisa: EUR

**FMX09884** u DM-BUS/Detector magnético Busing, referencia 9884 de Fermax - de Fermax
Precio: 68.00
Detector de apertura de puertas y/o ventanas para conexión a BUSing®. Posibilidad de programar los eventos deseados en la detección y al finalizar esta. ESPECIFICACIONES TÉCNICAS Alimentación: 12 Vdc (BUS) Consumo: 40 mA (BUS) Dimensiones: 58 x 27 x 10 mm / imán 23 x 14 x 6 mm Montaje en superficie Disponible en version inalámbrica (Ref. DM-W) Peso: 0,0451 kg Medidas del producto embalado: 11x3,9x6,5 cm EAN 13: 8424299098845 Código EAN: 8424299098845
