# DTV BUS/Detector de incendios Termvel. Busing, referencia 9888 de Fermax - de Fermax

- Propiedad del archivo: CONSTRUNARIO
- Formato: FIEBDC-3/2012
- Programa: Construnario Versión 3.51
- Fecha de los precios: 08/01/2024
- Divisa: EUR

**FMX09888** u DTV BUS/Detector de incendios Termvel. Busing, referencia 9888 de Fermax - de Fermax
Precio: 36.00
Para detección de incendios en zonas donde es habitual la presencia de humos (detecta cambios bruscos de temperatura). Posibilidad de programar los eventos deseados en la detección y al finalizar esta. ESPECIFICACIONES TÉCNICAS Alimentación: 12 Vdc (BUS) Consumo: 25 mA (BUS) Dimensiones: 60 x 85 x 58 mm Montaje en superficie en techo Disponible en version inalámbrica (Ref: DTV-W) Peso: 0,0899 kg Medidas del producto embalado: 10x6,2x8,5 cm EAN 13: 8424299098883 Código EAN: 8424299098883
