# Sirena/Sirena sonora y luminosa 12 VDC, referencia 9895 de Fermax - de Fermax

- Propiedad del archivo: CONSTRUNARIO
- Formato: FIEBDC-3/2012
- Programa: Construnario Versión 3.51
- Fecha de los precios: 08/01/2024
- Divisa: EUR

**FMX09895** u Sirena/Sirena sonora y luminosa 12 VDC, referencia 9895 de Fermax - de Fermax
Precio: 35.00
EAN: 8424299098951 Código EAN: 8424299098951
