# Caja de empotrar para placa Kin Meet, referencia 1449 de Fermax - de Fermax

- Propiedad del archivo: CONSTRUNARIO
- Formato: FIEBDC-3/2012
- Programa: Construnario Versión 3.51
- Fecha de los precios: 08/01/2024
- Divisa: EUR

**FMX1449** u Caja de empotrar para placa Kin Meet, referencia 1449 de Fermax - de Fermax
Precio: 25.00
Caja de empotrar para placa Kin Meet, referencia 1449 de Fermax Tecnología: MEET Peso: 1,111 kg Medidas del producto embalado: 37,8x16,8x5,8 cm Código EAN: 8424299014494
