# Monitor Neo, serie Poe referencia 14501 de Fermax. Blanco. Meet. Con conector. - de Fermax

- Propiedad del archivo: CONSTRUNARIO
- Formato: FIEBDC-3/2012
- Programa: Construnario Versión 3.51
- Fecha de los precios: 08/01/2024
- Divisa: EUR
- Código: fermax-elect (09/01/2024)

**FMX1450109541** u Monitor Neo, serie Poe referencia 14501 de Fermax. Blanco. Meet. Con conector. - de Fermax
Un monitor de gestión avanzada, con comunicación manos libres, calidad de audio digital y vídeo de alta definición. Incorpora una pantalla táctil capacitiva que ofrece una intuitiva experiencia para el usuario, gracias a sus iconos gráficos e indicadores LED de notificación (llamadas perdidas, mensajes, no molestar). Disponible en 7 pulgadas. SEGURIDAD Y PROTECCIÓN EN EL HOGAR • Permite la intercomunicación entre otros monitores de la misma vivienda así como con otros apartamentos. • El monitor gestiona 7 zonas de alarma que se pueden activar o desactivar según 3 escenarios o modos: CASA, AUSENTE y NOCHE. Las alarmas son notificadas a la consejería y software de gestión. • Es posible activar hasta 8 relés externos mediante ref.1616. • Visualización de hasta 8 cámaras CCTV IP. • Alimentación directa desde el switch PoE. CONTROL DE ASCENSORES El propietario podrá acceder a su vivienda de manera segura. Al mostrar la tarjeta de proximidad el sistema de control de ascensores habilitará el acceso a la planta de su apartamento. El visitante podrá subir al ascensor en la planta baja y acceder únicamente a la planta del residente, simplemente abriendo la puerta cuando se recibe una llamada. Una interesante fórmula para mejorar la seguridad en grandes proyectos residenciales.

| Código | Ud | Descripción | Rendimiento | Precio | Importe |
|---|---|---|---|---|---|
| FMX14501 | u | Monitor Neo, serie Poe referencia 14501 de Fermax. Blanco. Meet (material) | 0.000 | 360 | 0.00 |
| FMX09541 | u | Conector caja de empotrar MIO/WIT MEET, referencia 9541 de Fermax (material) | 1.000 | 16 | 16.00 |
|  |  | Costes directos |  |  | 16.00 |

## Recursos

**FMX14501** u Monitor Neo, serie Poe referencia 14501 de Fermax. Blanco. Meet
Un monitor de gestión avanzada, con comunicación manos libres, calidad de audio digital y vídeo de alta definición. Incorpora una pantalla táctil capacitiva que ofrece una intuitiva experiencia para el usuario, gracias a sus iconos gráficos e indicadores LED de notificación (llamadas perdidas, mensajes, no molestar). Disponible en 7 pulgadas. SEGURIDAD Y PROTECCIÓN EN EL HOGAR • Permite la intercomunicación entre otros monitores de la misma vivienda así como con otros apartamentos. • El monitor gestiona 7 zonas de alarma que se pueden activar o desactivar según 3 escenarios o modos: CASA, AUSENTE y NOCHE. Las alarmas son notificadas a la consejería y software de gestión. • Es posible activar hasta 8 relés externos mediante ref.1616. • Visualización de hasta 8 cámaras CCTV IP. • Alimentación directa desde el switch PoE. CONTROL DE ASCENSORES El propietario podrá acceder a su vivienda de manera segura. Al mostrar la tarjeta de proximidad el sistema de control de ascensores habilitará el acceso a la planta de su apartamento. El visitante podrá subir al ascensor en la planta baja y acceder únicamente a la planta del residente, simplemente abriendo la puerta cuando se recibe una llamada. Una interesante fórmula para mejorar la seguridad en grandes proyectos residenciales.

**FMX09541** u Conector caja de empotrar MIO/WIT MEET, referencia 9541 de Fermax
Soporte para montaje de monitores MIO/WIT en la pared. Incluye cables de conexión del monitor. Sistema MEET.
