# Placa serie Marine Digital, referencia 1455 de Fermax. Antivandálica - de Fermax

- Propiedad del archivo: CONSTRUNARIO
- Formato: FIEBDC-3/2012
- Programa: Construnario Versión 3.51
- Fecha de los precios: 08/01/2024
- Divisa: EUR

**FMX1455** u Placa serie Marine Digital, referencia 1455 de Fermax. Antivandálica - de Fermax
Precio: 1715.00
Placa serie Marine Digital, referencia 1455 de Fermax. Antivandálica Tecnología: MEET Peso: 2,46 kg Medidas del producto embalado: 46,8x10x21 cm La placa MARINE MEET es la placa de portero y videoportero antivandálica de FERMAX. Fabricada en acero inoxidable 316L, cuenta con 3mm de espesor. Se trata de una placa muy resistente por su alta calidad, tanto en materiales como en procesos de producción y montaje. Su diseño compacto y sellado garantiza una protección ante agentes externos IP54 y un grado de resistencia contra impactos de IK09. CÁMARA HD 1.3 Mpx La cámara dispone de imagen de alta definición, dotándola de una excelente calidad de vídeo. La cámara está equipada con iluminación LED para condiciones de poca luz. Salida adicional de vídeo RTSP IP. ADAPTADO PARA TODOS La cámara permite un ángulo de visión de 128ºH y 70º. Esto facilita la instalación y uso de la placa en caso de visitantes en silla de ruedas. Con grabado en Braille que permite identificar la tecla de llamada mediante un grabado en la superficie de la placa. RECONOCIMIENTO FACIAL El lector de proximidad con tecnología MIFARE permite abrir la puerta mediante código en la placa o enviando el código a un controlador de accesos externo que valide el acceso. DISPLAY AVANZADO Bienvenida con un logotipo o información en pantalla útil para el visitante. Podemos buscar el nombre o apartamento al que deseamos llamar gracias al directorio electrónico. Código EAN: 8424299014555
