# Placa directorio, serie Marine Meet, referencia 1456 de Fermax - de Fermax

- Propiedad del archivo: CONSTRUNARIO
- Formato: FIEBDC-3/2012
- Programa: Construnario Versión 3.51
- Fecha de los precios: 08/01/2024
- Divisa: EUR

**FMX1456** u Placa directorio, serie Marine Meet, referencia 1456 de Fermax - de Fermax
Precio: 480.00
Placa directorio, serie Marine Meet, referencia 1456 de Fermax Tecnología: MEET Peso: 1,896 kg Medidas del producto embalado: 46,8x10x21 cm Se puede instalar junto a la placa MARINE MEET con teclado con el fin de anotar el nombre correspondiente a cada uno de los códigos de las viviendas. Tiene el mismo tamaño que la la placa MARINE MEET Incluye retroiluminación De acero inoxidable, MARINE es la línea de placas antivandálica fabricadas en acero inoxidable de 2,5 mm de espesor. Líneas rectas que resaltan la calidad del acero. Tecnología punta y una resistencia que puede hasta con los ambientes más corrosivos, húmedos y peligrosos. Código EAN: 8424299014562
