# Caja superficie para Marine Meet, referencia 1458 de Fermax - de Fermax

- Propiedad del archivo: CONSTRUNARIO
- Formato: FIEBDC-3/2012
- Programa: Construnario Versión 3.51
- Fecha de los precios: 08/01/2024
- Divisa: EUR

**FMX1458** u Caja superficie para Marine Meet, referencia 1458 de Fermax - de Fermax
Precio: 252.00
Caja superficie para Marine Meet, referencia 1458 de Fermax Tecnología: MEET Peso: 2,093 kg Medidas del producto embalado: 43x9,5x18 cm Para realizar la instalación de una placa es necesario colocar una caja en la pared o muro donde posteriormente fijaremos la placa. Para aquellos casos donde no se desee o no se pueda practicar un hueco en la pared para la caja de empotrar (fachadas de mármol, piedra, etc.), se recomienda emplear una caja de superficie. Código EAN: 8424299014586
