# Caja empotrar para Marine Meet, referencia 1459 de Fermax - de Fermax

- Propiedad del archivo: CONSTRUNARIO
- Formato: FIEBDC-3/2012
- Programa: Construnario Versión 3.51
- Fecha de los precios: 08/01/2024
- Divisa: EUR

**FMX1459** u Caja empotrar para Marine Meet, referencia 1459 de Fermax - de Fermax
Precio: 31.00
Caja empotrar para Marine Meet, referencia 1459 de Fermax Tecnología: MEET Peso: 1,242 kg Medidas del producto embalado: 39,3x6x14 cm Para realizar la instalación de una placa es necesario colocar una caja en la pared o muro donde posteriormente fijaremos la placa. Para aquellos casos donde no se desee o no se pueda practicar un hueco en la pared para la caja de empotrar (fachadas de mármol, piedra, etc.), se recomienda emplear una caja de superficie. Código EAN: 8424299014593
